# GAEB RISE FILES
Angebotsabgabe (GAEB DA XML 3.3, DA84)
Währung: EUR
Erstellt mit: GXML Toolbox V3.3 R20131118/ GXML Toolbox V3.3 R20201215, GAEB-Online 2021, 06.07.2023

## GAEB RISE FILES

### 01

#### 01.01

**01.01.010**
EP: 0,000; GB: 0,00

### 02

#### 02.01

**02.01.010**
EP: 0,000; GB: 0,00

### 03

#### 03.01

**03.01.010**
EP: 0,000; GB: 0,00

### 04

#### 04.01

**04.01.010**
EP: 0,000; GB: 0,00

### 05

#### 05.01

**05.01.010**
EP: 0,000; GB: 0,00

### 06

#### 06.01

**06.01.010**
EP: 0,000; GB: 0,00

### 07

#### 07.01

**07.01.010**
EP: 0,000; GB: 0,00

Summe brutto: 0,00
